# Krummennaab Soz. Zentrum
Angebotsaufforderung (GAEB DA XML 3.2, DA83)
Währung: EUR
Erstellt mit: G&W CALIFORNIA PRO, CALIFORNIA PRO V13.1.06, 09.02.2026

## 15 Fliesenarb. DIN 18352
Datum: 09.02.2026

*Hinweis: 1.0 Vorbemerkungen zum Leistungsverzeichnis*
1.0 Vorbemerkungen zum Leistungsverzeichnis
1.1 Leistungsbeschreibung
Die Texte sind auf Basis der Leistungsbeschreibung  (STLB-Bau) entnommen. Die Leistungsbeschreibung wurde auch mit Freitexten erstellt.
1.2 Allgemeine Hinweise zur Ausschreibung
Bestehen von Seiten des Bieters Bedenken gegen die beschriebene Art der Ausführung, so hat er diese spätestens mit der Angebotsabgabe schriftlich vorzubringen. Stellt der Bieter aufgrund seines Fachwissens Unstimmigkeiten in der Leistungsbeschreibung fest, so muss er diese dem Auftraggeber mitteilen.
1.3 SiGe-Koordinator für die Ausführungsphase
Die Bestellung eines SiGe-Koordinators erfolgt durch den Auftraggeber AG, hier Gemeinde Krummennaab.
1.4 Beweissicherung - Angrenzende Gebäude/Nachbarn
Für die angrenzenden Gebäude und den Grünflächen der Nachbargrundstücke. Die Bestellung der Beweissicherung erfolgt durch den Auftraggeber AG, hier Gemeinde Krummennaab.
1.5 Beweissicherung - Gebäude Soziales Zentrum ehem. Kleiderfabrik
Für die Abbruch- und Rückbau-Maßnahmen am Gebäude an sich, wie Bauteile (Fassaden, Faschen, Stufen, Lichtschächte, Grünflächen, Gebäuderisse etc.) sind im Rahmen der Bauleitung des Auftragnehmers AN zu dokumentieren und bei Bedarf in digitaler Form (z.B. Fotodokumentation) dem AG zur Verfügung zu stellen. Diese Leistung wird gemäß LV-Positionen vergütet.

*Hinweis: 2.1 Allgemeine Beschreibung*
2.1  Allgemeine Beschreibung

Solziales Zentrum Krummennaab
Sanierung der ehem. Kleiderfabrik Weidner zu einem Multifunktionsgebäude mit Tagespflege, Wohnen, Physiotherapie, Veranstaltungsflächen, etc.

Objektbeschreibung
Lage: Gemarkung Krummennaab
Flur-Nr. 27/4,6,2, Gemeinde Krummennaab
Nutzungsart:  Multifunktionsgebäude
Gebäudeklasse 3, Sonderbau
Gebäudehöhe: < 13,0m (Art. 3 Abs. 4 Satz BayBO)
aktuelle Nutzung: Leerstand
Zufahrt: Über öffentliche Straße
Ver- und Entsorgung:
Schmutzwasserkanal, Regenwasserkanal, Wasser, Starkstrom von der öffentlichen Straße
Größe, Fläche, Firsthöhe, Traufhöhe, Dach, Geschosse: siehe Planunterlagen

Brutto-Rauminhalt Kulturbahnhof:
Kulturbahnhof 10.716,00m³

Brutto-Grundfläche Kulturbahnhof:
Kulturbahnhof 2.658,98m³

Bauablauf:
siehe Besondere Vertragsbedingen und Rahmenbauzeitenplan
Öffentlich zugängliches Gebäude
Besucher- und Benutzerbereiche barrierefrei nach DIN 18040
Beschreibung der Topographie:
Das Gebäude befindet sich an einer Hanglage, dabei ist
- das Wohnhaus inkl. Keller 3-geschossig
- das ehem. Fabrikationsgebäude ist 2-geschossig
wobei beide Gebäude jeweils auf einer Seite im Erdreich befinden.
siehe Planunterlagen

*Hinweis: 2.2 Beschreibung der Bauleistung*
2.2 Beschreibung der Bauleistung

ATV DIN 18299: Allgemeine Regelungen für Bauarbeiten jeder Art

ATV DIN 18352: Fliesen- und Plattenarbeiten

*Hinweis: 3.1 Lage der Baustelle*
3.1 Lage der Baustelle

Die Baumaßnahme liegt in Krummennaab, Schulstraße 5 in der Ortsmitte.

Das Baugrundstück ist über eine öffentliche Straße erreichbar.

*Hinweis: 3.2 Lager- und Arbeitsplätze*
3.2 Lager- und Arbeitsplätze
Für die Baustelleneinrichtung steht im Baufeld nur in sehr begrenztem Umfang Platz zur Verfügung. Lagerflächen müssen direkt mit dem AG abgestimmt werden, siehe hierzu auch den Baustelleneinrichtungsplan in der Anlage. Zusätzlich erforderliche Lagerflächen muss sich der Auftragnehmer selbst beschaffen.

*Hinweis: 3.3 Zu schützende Bereiche und Objekte*
3.3 Zu schützende Bereiche und Objekte

Immissionsschutz:
Es sind die üblichen Auflagen für Baumaßnahmen in
bewohnten Gebieten einzuhalten. Es sind grundsätzlich besonders schallgedämmte Baumaschinen einzusetzen.
Schutz der vorhandenen Bebauung (Aussenwände, Nachbargebäude, Bahnsteige mit Gleisanlage):
Es muss deshalb mit besonderer Vorsicht, schonend und in kleinen Abschnitten gebaut werden. Die Geräte und Maschinen sind so zu wählen, dass nur erschütterungs- und vibrationsarme Baugeräte verwendet werden.
Baumschutz:
Im Bereich der Baustelle befindet sich einige Bäume die erhalten werden müssen. Der entsprechende Baumschutz ist ausgeschrieben.
Abfallarme Baustelle:
Die gesetzlichen Mindestvorschriften sind zu erfüllen.
Weitere Vorgaben zur Trennung, Deponierung und Verwertung von Baustoffen siehe WBVB
Staubarme Baustelle:
Maßnahmen zur Staubminderung wie z.B. Absaugung, Verhinderung von Staubausbreitung, -ablagerungen, Einsatz von Feucht- bzw. Naßverfahren sind zu nutzen und einzu- kalkulieren.
Bodenschutz:
Es ist während des Baubetriebes sicherzustellen, dass der Boden nicht durch chemische Stoffe belastet wird.

*Hinweis: 4.1 Verkehrsführung, Verkehrssicherung*
4.1 Verkehrsführung, Verkehrssicherung

Das Baufeld wird von 3 Seiten wie folgt begrenzt:
- Süden: Grundstück mit Bebauung
- Norden: Grundstück mit Bebauung
- Westen: Grundstück mit Bebauung

- Osten: 2 Zufahrten über die öffentliche Straße möglich

Während der Bauausführung muss der Durchgangsverkehr (Personen, KFZ, busse, etc.) auf der öffentlichen Straße und der Anlieger- und Anlieferverkehr zu allen Anwesen aufrecht erhalten werden.
Die Baustelleneinrichtungsplan in der Anlage der Verdingungsunterlagen zeigt den möglichen Bauablauf und die Verkehrsführungen.
Sollte eine Verkehrsregelung in der betroffenen Straßen notwendig sein, sind verkehrsrechtliche Anordnungen einzuholen. Diese muss in Abstimmung mit der Behörde den jeweiligen Anforderungen angepasst werden.

Straßenreinigung:
Die ständige Reinigung der genutzten Verkehrsflächen ist in die Positionen einzurechnen. Kommt der Auftragnehmer seiner Reinigungspflicht nicht nach oder ist kein Vertreter des Auftragnehmers erreichbar, so kann der Auftraggeber ein örtliches Reinigungsunternehmen mit der Straßenreinigung beauftragen. Die Kosten sind vom Auftragnehmer zu erstatten. Zur Straßenreinigung ist der Verursacher verpflichtet.

*Hinweis: 4.2 Einzeltermine*
4.2 Einzeltermine

Vom Auftragnehmer AN ist ein detaillierter Bauzeitenplan vorzulegen auf Basis der vorläufigen Rahmen-Ausführungsfristen (Beginn und Ende) in den besonderen Vertragsbedingen.

Hinweis:
die Arbeiten können nicht in einem "Zug" durchgeführt werden, siehe hierzu den Rahmenbauzeitenplan und den Baustellenablaufplan mit Teilbauabschnitten in der Anlage. Etwaige Unterbrechungen in der Ausführung sind mit den Einheitspreisen abgegolten und werden nicht vergütet.

*Hinweis: 4.3 Prüfungen*
4.3 Prüfungen
Prüfungen sofern erforderlich
Die Durchführung der Eignungsprüfungen und Eigenüberwachungsprüfungen entsprechend den maßgebenden Vorschriften bzw. Richtlinien sind verpflichtend. Die Ergebnisse sind dem AG unverzüglich mitzuteilen.
Kontrollprüfungen werden vom AG gegebenenfalls gesondert beauftragt. Die Beihilfe durch den AN wird gesondert vergütet.

*Hinweis: 4.4 Lieferung von Stoffen*
4.4 Lieferung von Stoffen
Lieferung von Stoffen sofern erforderlich
Alle gelieferten Stoffe müssen der aktuell gültigen Bauprodukteverordnung entsprechen. Für die wesentlichen Baustoffe müssen Leistungserklärungen vorliegen. Die Bauprodukte für die eine Leistungserklärung erstellt wurden müssen CE-gekennzeichnet werden. Damit übernimmt der Hersteller bzw. Liefrant die Verantwortung, dass das gelieferte Bauprodukt der Leistungserklärung entspricht. Bei allen Positionen ist die Lieferung des Materials enthalten, auch wenn dies nicht ausdrücklich in den Positionen beschrieben ist (DIN 18299).
Ausnahmen sind in der Position ausdrücklich beschrieben.

*Hinweis: 5.0 Ausführungsunterlagen - Sonstiges*

*Hinweis: 5.1 Vom AN zu vorzulegende Unterlagen*
5.1 Vom AN zu vorzulegende Unterlagen

- Verkehrsrechtliche Anordnungen (sofern erforderlich)
- Spartenpläne der Versorgungsträger (sofern erforderlich)
- detaillierter Bauzeitenplan gem. Punkt 4.2

*Hinweis: 5.2 Baustellenbesprechungen*
5.2 Baustellenbesprechungen

Es finden wöchentlich 2x Baustellenbesprechungen (Jour Fixe) statt.
Folgende Termine werden festgelegt:
Montag und Mittwoch (vormittag)
oder
Dienstag und Donnerstag (vormittag)
Die Anwesenheit der Projekt- und Bauleiter ist verpflichtend.
Wenn erforderlich werden auch Termine zwischen den Jour fixe Terminen vereinbart.

*Hinweis: 5.3 Abrechnung*
5.3 Abrechnung

Teilleistungen der Baumaßnahme müssen beim Aufmaß getrennt erfasst und auch getrennt abgerechnet werden.
Mengenermittlung und Abrechnung nach Aufmaß

Änderungen an den vorgelegten Aufmaßen sind bei den nachfolgenden Abschlagsrechnungen zu berücksichtigen.
Die Abrechnungsunterlagen, auch Abschlagsrechnungen, sind als digitale Datenträger (Digitales Aufmaß d.11 Datei) zu erstellen und der Bauleitung unentgeltlich, zusätzlich zu den Papierunterlagen, zur Verfügung zu stellen.
Erdmassen sind elektronisch abzurechnen (Digitales Geländemodell). Es sind alle Daten in lesbarer Form mit allen erforderlichen Bruchkanten, Randlinien zur Verfügung zu stellen, damit eine Vergleichsberechnung durchgeführt werden kann. Der AN hat eine vom AG verwendbare Datenform zur Verfügung zu stellen. Zur Massenberechnung gehören auch Zeichnungen, Punktplots etc.

*Hinweis: 5.4 Vermessung*
5.4 Vermessung

Die Einmessarbeiten für die beauftragten Leistungen nach Lage und Höhe sind Sache des AN und werden nicht gesondert vergütet, soweit sie nicht als separate Leistung ausgeschrieben sind. Beim Auftreten von Maßdifferenzen ist die Bauleitung zu verständigen. Insbesondere haftet der Auftragnehmer auch gegenüber Dritten, falls ihm Fehler in der Grenz- und Höhenführung unterlaufen. Vor der Ausführung hat der Auftragnehmer alle angegebenen Maße an Ort und Stelle zu nehmen, zu prüfen und sich über die örtlichen Gegebenheiten zu informieren. Ebenso sind die Maßangaben aller Konstruktionszeichnungen vor dem Bau zu prüfen.
Der AG behält sich eine Prüfung aller vom Unternehmer ausgeführten Vermessungen und Absteckarbeiten vor.

*Hinweis: 5.5 Bautagesberichte*
5.5 Bautagesberichte

Der Auftragnehmer hat Bautagesberichte zu führen und dem Auftraggeber wöchentlich zu übergeben.
Sie müssen alle Angaben enthalten, die für die Ausführung und Abrechnung des Auftrages von Bedeutung sein können.
Die Bautagesberichte gelten jedoch nicht als Nachweis für erbrachte Stundenlohn- oder sonstige Leistungen.

*Hinweis: 5.6 Schnurgerüstabnahme*
5.6 Schnurgerüstabnahme (entfällt)

Es sind Schnurgerüste, übergreifend auf die Nachbarflächen, zur Abnahme und Kontrolle durch die Bauüberwachung herzurichten. Dabei werden auch die Anschlüsse zu den Fassaden und den Eingängen an das Bestandgebäude überprüft. Die erforderlichen Hilfskräfte und -mittel stellt der Auftragnehmer.

*Hinweis: 5.7 Abnahme*
5.7 Abnahme und Gewährleistung

Abnahme
Es wird förmliche Abnahme vereinbart.
Die Gesamtabnahme kann beantragt werden, wenn die Baumaßnahme komplett fertiggestellt ist. Teilabnahmen sind nicht möglich. Die Gewährleistungszeit beginnt erst mit der Gesamtabnahme.

Gewährleistung
Die Gewährleistung beträgt 5 Jahre nach BGB, abweichend von der VOB!

*Hinweis: 6. Weitere Besondere Vertragsbedingungen*
6. Weitere Besondere Vertragsbedingungen - WBVB
1. Übergabe von Ausführungszeichnungen:
Die Ausführungszeichnungen werden in digitaler Form übergeben.
2. Anordnung von Stundenlohnarbeiten
Mit Stundenlohnarbeiten ist erst nach schriftlicher Anordnung des Auftraggebers zu beginnen. Der Umfang der im Einzelfall zu erbringenden Leistungen wird bei
der Anordnung festgelegt. Die Stundenlohnzettel sind werktäglich einzureichen
3. Wasser- und Stromanschlüsse, Verbrauchskosten
Wasseranschlüsse und Stromanschlüsse, siehe LV-Positionen.
Für ordnungsgemäße Anschlüsse hat der Auftragnehmer zu sorgen.
Bei der Entnahme von Trinkwasser aus dem Liegenschaftsnetz ist ein
Rohrtrenner zu benutzen. Dies ist in die Einheitspreise einzukalkulieren.
Verbrauchskosten werden nicht erhoben.

4. Herstellen von Zeichnungen und Unterlagen / Abrechnungsunterlagen
Die Abrechnungspläne müssen alle neu hergestellten, wieder hergestellten Bauteile sowie aufgefundene und gesicherte Fremdleitungen maßstabsgerecht darstellen.
Alle Bauteile sind mit Angaben der Längen, Sohl- und Deckelhöhen zu versehen. Abzweigungen, Bögen, aufgefundene Fremdleitungen und dgl. sind lage-
und höhenmäßig einzumessen. Ggf. sind zusätzlich Detailpläne herzustellen.
Sämtliche für die Abrechnung relevanten Maße müssen auf den Abrechnungsplänen ersichtlich sein.
Die Einmessung der Leitung und sonstiger Bauteile hat mittels tachymetrischer Vermessung oder vereinfacht mittels Nivellement und Einmessen mit dem Bandmaß auf Gebäudeecken o. ä. zu erfolgen.
Die Anschlusspunkte und eine Bezugshöhe werden vom AG zur Verfügung gestellt.
Die Abrechnungspläne sind vom AN in analoger Form 2-fach, soweit erforderlich farbig, sowie einfach digital  zu erstellen. Die Kosten sind in die Einheitspreis einzurechnen.
5. Die Zufahrt zum Grundstück sowie der öffentliche Straßenbereich sind sauber zu halten. Alle hierfür anfallenden Kosten sind mit den Einheitspreisen abgegolten.
6. Einrichtung von Unterkünften
Unterkünfte wie Schlafräume und Aufenthaltsräume für die Freizeit dürfen in der Liegenschaft, in der sich die Baustelle befindet, nicht eingerichtet werden.
7. Beschädigungen in der Liegenschaft durch den AN
Werden bei Durchführung der Arbeiten Kabel oder andere Ver- und Entsorgungsleitungen beschädigt, so ist die Bauleitung  unverzüglich in Kenntnis zu setzen
8 Die Baustelleneinrichtung ist, soweit in der Position nicht anders beschrieben in die Einheitspreise einzukalkulieren
9. Transport / Entsorgung:
Abrechnungsgrundlage sind die tatsächlich anfallenden, abzubrechenden Mengen und Massen (keine Übermessungen).
Bei den Abbruchmaterialien sind unterschiedliche Baustoffabfallarten zu unterscheiden, getrennt zu lagern und getrennt zu entsorgen bzw. der  Wiederaufbereitung zuzuführen.
Der Aufstellungsort von Containern an der Baustelle ist mit der Bauleitung und der hausverwaltenden Dienststelle abzustimmen.
Entsorgung Bauabbruch:
- der unbelastete, nicht wieder verwendbare Bauschutt ist über eine Deponie, z.B. Laubhof, Hahnbach zu entsorgen.
- verbrennbare Stoffe über eine Müllumladestation z.B. Amberg-Witzlhof zu entsorgen.
- Schrott ist zum Schrotthändler zu liefern
Die anfallenden Deponie-, Container- und Transportkosten sind in die Einheitspreise mit einzukalkulieren.
Das Trennen der Materialien ist in die Einheitspreise einzukalkulieren.
Die Deponiegebühren sind gegen Nachweis (Übergabe der Deponie- und Wiegescheine)  vom Auftraggeber zu tragen.
Der Nachweis über die Bezahlung der Deponiegebühren ist der Rechnung beizufügen. Die Deponie hat den Empfang und die ordnungsgemäße Ablagerung zu bestätigen.
Vor dem Abtransport der Abbruchmaterialien ist eine mit der Bauleitung gemeinsam auf der Baustelle durchzuführende schriftliche Mengen- und Massenfestlegung durchzuführen. Dieser Nachweis ist Abrechnungsgrundlage für die entstehenden Deponiegebühren.
Es steht dem Auftragnehmer jedoch frei, das anfallende Material anderweitig zu entsorgen, sofern die gesetzlichen und behördlichen Bestimmungen eingehalten werden und dem Auftraggeber dadurch keine höheren Kosten entstehen.
Entsorgung Erdaushub, Wurzelstöcke ect.:
die anfallenden Materialien sind sofern nicht in der Position extra angegeben, getrennt  auszubauen und auf einem zugewiesenen Lagerplatz für die weitere Untersuchung auf schädliche Stoffe getrennt zu lagern.
Der Transport zum Zwischenlager ist in der Position enthalten.
Nach der Untersuchung durch ein Umweltinstitut wird das Material auf eine vom AN genannte Verwertungsstelle oder Deponie gebracht.
Grababfälle, Wurzelstöcke und Stammholz ist zu einer zugelassenen Verwertungsdeponie nach Wahl des Auftraggebers zu bringen.
Das deponiegerechte Zerkleinern ist in die Einheitspreise einzurechnen, sofern in der Position nichts anderes genannt ist.
Die Deponie- und Wiegescheine sind dem Auftraggeber zu übergeben.

*Hinweis: 7. BE sind Nebenleistungen (nach VOB, Teil C)*
7. BE sind Nebenleistungen (nach VOB, Teil C)

Die Baustelleneinrichtung (BE) gilt mit Bezug auf die Allgemeinen Technischen Vertragsbedingungen (ATV) in der VOB/C (DIN 18299, Abschnitt 4.1) nach als Nebenleistung, die auch ohne Erwähnung im Leistungsverzeichnis (LV) zur vertraglichen Leistung gehört.
Die BE gilt für das Gewerk notwendigen Leistungen. In diesem Fall gibt es für die BE und deren Bestandteile keine Positionen im LV.
Anlegen der Lager- und Arbeitsplätzen.
Geräte, Werkzeuge und sonstige Betriebsmittel anfahren und betriebsfertig aufstellen. Wie z.B. Baukrane (Turmdrehkran, Autokran etc.), Baubüros, Werkstätten, abschließbare Lagerräume und dgl. anfahren, aufbauen und einrichten.
Sollten ggf. Fundamte für die BE notwendig sein sind diese ebenfallls eine Nebenleistung, inkl. Wiederherstellen der Aufstellfläche, dies gilt für alle Flächen der BE.
Hinweis: Sollten Lager- und Arbeitsflächen sowie von Zufahrtswege zur Baustelle über die vom AG zur Verfügung gestellten hinaus benötigt werden sind diese mit dieser Position ebenfalls abgegolten.
Hinweis:
Da sich die Baumaßnahme unmittelbar an einer planfestgestellten Bahnanlage befindet, ist zur Sicherung des Eisenbahnverkehrs rechtzeitig vor Beginn der Baumaßnahme, diese dem zuständigen Anlagenverantwortlichen durch den AN anzuzeigen.
7.1 BE sind Nebenleistungen (nach VOB, Teil C)

Baustelle einrichten, vorhalten, betreinen, räumen für alle Geräte, Werkzeuge und An- und Abfahrten von Mannschaften, Erbringung aller Leistungen für Vorarbeiten der Altlastsanierung.

Kosten und Aufwendungen für Einrichten, Vorhalten und Betreiben sowie Wiederentfernen der Baustelleneinrichtung für Abbruch, Bauschuttaufbereitung und Entsorgung, beschrieben, sind zur Gänze mit den vereinbarten vertraglichen Preisen abgegolten, sofern im Leistungsverzeichnis nicht besondere Ansätze enthalten sind oder andere vertragliche Regelungen getroffen sind.

Zu den vertraglichen Pflichten bzw. Regelungen gehört insbesondere folgender Leistungsumfang:

1. Erfüllung aller Pflichten, Verantwortlichkeiten und Zuständigkeiten, entsprechend zusätzlichen Vertragsbedingungen, in Gesetzen, Regeln, Merkblättern, Richtlinien und Vorschriften und wie nachfolgend dargestellt.

2. Während der gesamten Bauzeit sind vom AN in Abstimmung mit dem AG alle notwendigen Maßnahmen zur Verkehrssicherung und ggf. -regelung auf dem von ihm allein oder überwiegend genutzten Flächen und solchen im Einwirkungsbereich des Vorhabens zu treffen.

3. Der AN hat die Baustelle und ihre Nebenanlagen sowie alle Bereitstellungslager vorschriftsmäßig zu beschildern, abzusperren und erforderlichenfalls zu bewachen.

4. Abbruch, Zwischenlagerung und Materialbewegung werden so betrieben, dass Belange des AG, des öffentlichen Verkehrs und der Grundstücksanlieger nicht über das Unvermeidbare hinaus beeinträchtigt werden.

5. Sichern der Baustelle, jedoch ohne Fertigbauzaun. Einzurechnen in die Einheitspreise sind weiter alle Nebenleistungen und Aufwendungen, welche zur Erfüllung der VOB/C 1,1 bis 3 sowie 4.1 erforderlich sind.

6. Abwasserentsorgung:
Abwässer der BE können über vorhandene Schächte in die kommunale Kanalisation abgeleitet werden. Erwirken aller Erlaubnisse, Herstellen und Wiederentfernen der Anschlüsse sowie alle Einleitekosten sind einzurechnen.

7. Personen, welche keine Mitarbeiter des AN oder von ihm beauftragter Subunternehmer sind, dürfen die Baustelle nur nach Zustimmung des AG betreten.

8. Der AN übernimmt die vollständige Regelung aller Schäden, welche Dritten durch seinen Betrieb entstanden sind.

9. Nutzung und Befahren von öffentlichen Verkehrsflächen außerhalb des Baufeldes ist nur nach Genehmigung durch den AG zulässig. Öffentliche Verkehrsflächen sind bei Verschmutzung notfalls mehrmals täglich zu säubern.

10. Umfasst Bauleitung des AN, Teilnahme an allen Besprechungen auf Anforderung des AG bzw. der Bauoberleitung sowie alle sonstigen Baustellengemeinkosten.

11. Umfasst Maßnahmen zur Minimierung von Emissionen durch Lärm, Staub und Erschütterungen.

12. Umfasst Erstellung einer Abbruchanweisung für alle Bauwerke auf dem Baufeld gemäß berufsgenossenschaftlichen Regeln und Regeln des Abbruchverbands. Lieferung in zweifacher Ausfertigung auf Papier sowie digital auf CD innerhalb von sechs Werktagen nach Auftragserteilung.

13. Die erforderlichen festen Anlagen herstellen. Baubüros, Unterkünfte, Werkstätten, Lagerschuppen und dgl., soweit erforderlich, antransportieren, aufbauen und einrichten. Bei Bedarf Zufahrtswege zur Baustelle sowie Lagerplätze, sonstige Platzbefestigungen und Wege im Baustellenbereich anlegen.

14. Flächen beschaffen, sofern die vom AG zur Verfügung gestellten nicht ausreichen. Kosten für Vorhalten, Unterhalten und Betreiben der Geräte, Anlagen und Einrichtungen einschl. Mieten, Pacht, Gebühren und dgl. werden nicht vergütet und sind mit der BE als Nebenleistung abgegolten.

15. Leitungsfreigabe
Der AN ist verpflichtet vor Beginn der Rückbauarbeiten die Spannungsfreiheit oder ordnungsgemäße Trennung aller Leitungen und Sparten zu kontrollieren. Dies gilt vor allem, aber nicht ausschließlich für Strom, Wasser und Gas. Die Prüfung oder Abfrage bei den örtlichen Versorgern ist zu dokumentieren.

16. Bautagebuch
Das Führen eines Bautagebuches für die eigenen Leistungen ist in die Einheitspreise der Positionen mit
einzukalkulieren und wird nicht gesondert vergütet. Das Bautagebuch ist der Bauleitung wöchentlich oder
auf Verlangen vorzulegen.

In vorliegende Position sind die Kosten bzw. der Erlös für die Entsorgung von Metallschrott (Metallbauteile und Edelmetalle, Kabel etc.) einzukalkulieren.

*Hinweis: 8. Allgemeines*
8. Allgemeines
Es gelten jeweils die Normen und Regeln in der zum Vertragsschluss gültigen Fassung einschließlich der Änderungen, Berichtigungen und Beiblätter.
Soweit in der Leistungsbeschreibung auf Technische Spezifikationen, z. B. nationale Normen, mit denen Europäische Normen umgesetzt werden, europäische technische Zulassungen, gemeinsame technische Spezifikationen, Internationale Normen, Bezug genommen wird, werden auch ohne den ausdrücklichen Zusatz immer gleichwertige Technische Spezifikationen in Bezug genommen.

Erhöhte Anforderungen an die Maßtoleranz
Es werden erhöhte Anforderungen an die Maßtoleranz an die Ebenheit von Flächen gestellt, diese werden nicht gesondert vergütet und sind mit den Einheitspreisen abgegolten. Es gilt die DIN 18202 Maßtoleranzen im Hochbau in der jeweils gültigen Fassung.

*Hinweis: 9. AVB Allgemeine Vertragsbedingungen VOB Teil B/C*
9. AVB Allgemeine Vertragsbedingungen VOB Teil B/C

Die Allgemeinen Vertragsbedingungen für die Ausführung von Bauleistungen (VOB/B) und die Allgemeinen Technischen Vertragsbedingungen für Bauleistungen (VOB/C) sind Bestandteile des Vertrags und der Vergabeunterlagen.

*Hinweis: 10. ATV Allgemeine Technische Vertragsbedingungen VOB Teil C*
10. ATV Allgemeine Technische Vertragsbedingungen VOB Teil C

Es gelten folgende ATV's (VOB/C):

ATV DIN 18299: Allgemeine Regelungen für Bauarbeiten jeder Art

ATV DIN 18352: Fliesen- und Plattenarbeiten

*Hinweis: 11. Hinweis Demontage Abbruch- und Rückbauarbeiten*
11. Hinweis Demontage Abbruch- und Rückbauarbeiten
Bei den Demontagearbeiten sind die Forderungen und Auflagen der Arbeitssicherheit, des Brandschutzes etc. zu beachten. Im DG (Dachstuhl) sowie in Bereichen, wo Brandgefährdung nicht auszuschließen ist, sind Trennarbeiten mittels Schweißbrenner oder Winkelschleif- gerät verboten. Hier sind geeignete Werkzeuge (z.B. Säbelsäge) zu verwenden. Demontierte Materialien werden nach Aufmaß abgerechnet. Vor Beginn der örtlichen Demontagearbeiten ist zwingend ein Einweisungsgespräch mit der Bauleitung notwendig.

Ausführung innerhalb des Bauwerks,
Ausführung in allen Geschossen,
Arbeitshöhe bis 16 m,
Erschwernis gemäß Abbruchplan,
Abbruch von Hand/mit handgeführten Kleingeräten,
Ausführung:
- erschütterungsarm DIN 4150,
- lärmarm, Lärmpegel max. 80 dB(A),
- staubarm,
- ohne Funkenfreisetzung,
- ohne Untergrundbeschädigung,
- ohne Wasserfreisetzung,

aufgenommene Stoffe getrennt sammeln,
ggf. Zwischenlagern,
auf LKW des AN laden,
inkl. Entsorgung und Transport,

Ausführung gemäß Zeichnung und Einzelbeschreibung.

Hinweis: Positionen inkl. Entsorgung, Transport im Gebäude (vertikal und horizontal) und zur Deponie

*Hinweis: 12. Gerüstbauarbeiten*
12. Gerüstbauarbeiten
An den Fassaden wird bauseits ein Flächengerüst mit Dachfang zur Verfügung gestellt. Darüberhinausgehende Gerüste zur Herstellung der eigenen Leistung sind Nebenleistungen gem. VOB.

*Hinweis: Baustrom und Bauwasser*
Baustrom und Bauwasser:
Für die Bauzeit stellt der Bauherr einen zentralen Baustromanschluss (230/400 V, 32A) und einen zentralen Bauwasseranschluss als Entnahmestelle, als Anschlussmöglichkeit vom Versorgungsnetz, zur Verfügung, soweit sie nicht als separate Leistung ausgeschrieben sind.

Der Verbrauch von Baustrom und Bauwasser für die ausgeschriebenen Arbeiten ist für den Auftragnehmer kostenlos.
Ein Baustromkasten und ein Bauwasseranschluss wird vom AG eingerichtet und kostenfrei zur Verfügung gestellt.

Etwaig benötigte Verteileranlagen sind vom Auftragnehmer auf seine Kosten ohne Weiterverrechnung an den Auftraggeber einzurichten und nach den Bauarbeiten wieder zu entfernen, bei Bauwasser inkl. frost- und feuchtigkeitssicher umhüllen, unterhalten und wieder beseitigen.

*Hinweis: Abfallbeseitigung - Angaben zur Bauausführung - Sicherheit*
Abfallbeseitigung - Angaben zur Bauausführung - Sicherheit
Abfallbeseitigung:
Eigenes Restmaterial, Verschnitt, Bruch sowie Verpackungsmaterial sind vom AN kostenlos zu beseitigen und getrennt zu entsorgen.

Das Verfüllen von Arbeitsräumen mit Abfall ist strengstens untersagt.
Verbindung zu anderen Gewerken:
In Abstimmung mit der Bauleitung sind die technischen Bedingungen und zeitabläufe der Gewerke zu beachten.

Angaben zur Bauausführung:
Sofern im Leistungsverzeichnis nicht näher beschrieben, verpflichtet sich der Auftragnehmer vor Ausführung der Leistung, sich vor Ort mit dem Auftraggeber abzustimmen.

*Hinweis: Sicherheit:*
Sicherheit:
Grundsätzlich gelten für die Durchführung der Bauarbeiten die einschlägigen gesetzlichen und berufsgenossenschaflichen Vorschriften in der jeweils gültigen Fassung. Auf die Verordnung über Sicherheit und Gesundheitsschutz auf Baustellen (Baustellenverordnung) wird besonders hingewiesen. Der Auftragnehmer hat die Hinweise des SIGE-Koordinators und die Aufgaben des Sicherheits- und Gesundheitsschutzplans zu berücksichtigen. Bevor Mitarbeiter auf der Baustelle eingesetzt werden, müssen sie hinsichtlich Arbeitssicherheit und Gesundheitsschutz unterwiesen werden. Eine Unterweisungsbestätigung gemäß Vorgabe des Sicherheitskoordinators (mit Namen und Unterschriften der Beschäftigten) ist dem Sicherheitskoordinator vor dem ersten Betreten der Baustelle zu übergeben. Der AN informiert sich über die auf der Baustelle gültigen Dokumente zur Arbeitssicherheit und arbeitet mit dem Sicherheitskoordinator zusammen. Der Sicherheits- und Gesundheitsschutzplan ist verbindlich und genau zu beachten. Den Anordnungen des Sicherheitskoordinators ist Folge zu leisten. Der AN sorgt eigenverantwortlich und auf eigene Kosten für die Umsetzung der Rechtsgrundlagen für seine Mitarbeiter und Nachunternehmer bzw. deren Tätigkeiten, um Unfälle zu vermeiden (z.B. berufsgenossenschaftliche Vorschriften und Regeln, staatliche Gesetze und Verordnungen, allgemein anerkannte Regeln und Erkenntnisse, etc.).

*Hinweis: Hinweise*
Hinweise

Abrechnungsaufmaß
Folgende Bereiche sind im Aufmaß/Abrechnungsaufmaß separat durch den AN aufzugliedern, der Mehraufwand ist mit den Einheitspreisen des LV's abgegolten.

- Gartengeschoss BT 5, 6: Tagespflege
- Gartengeschoss BT 5, 6: Wohngemeinschaft
- Gartengeschoss BT 5, 6: Nebenräume
- Erdgeschoss BT 5, 6: Mehrgenerationenwohnen MGW
- Erdgeschoss BT 3: Physiotherapie
- Gartengeschoss BT 3: Beratung
- Garten- und Erdgeschoss BT 4: Dorf- + Marktplatz inkl. Allgemeinflächen
- Erdgeschoss BT 2: Funktionsflächen, Beratung
- Gartengeschoss bis 1. Obergeschoss BT1: Wohnen (ehem. Wohnhaus)

Die Bausubstanzuntersuchung vom 03.07.2024 ist Bestandteil dieser
Leistungsbeschreibung.

Gültigkeit der Unterlagen in folgender Reihenfolge:
1. Diese Leistungsbeschreibung
2. Bausubstanzuntersuchung vom 03.07.2024
3. Planunterlagen

*Hinweis: Technische Vorbemerkungen*
Technische Vorbemerkungen

1. Grundlage für die Ausführung der beschriebenen Leistung sind die Verlege- und Montagehinweise des Herstellers sowie die national
geltenden Gesetze, Vorschriften, Fachregeln und Normen.
2. Materialverschnitt, Falzverluste sowie Klein- und Befestigungsmaterial sind in die betreffenden Positionen einzurechnen. Abrechnung erfolgt nach bauseitigem
Aufmaß.
3. Die Entsorgung der Abfälle, des Schuttes und des Schrottes hat entsprechend der geltenden Vorschriften zu erfolgen und ist mittels Nachweises der
Entsorgungsstellen zu belegen. Dies gilt sowohl für die beim Rückbau als auch
beim Einbau anfallenden Wert- und Reststoffe. Die Kosten für die Entsorgung sind in die Einheitspreise einzurechnen.

*Hinweis: Widersprüche zwischen verschiedenen Vertragsteilen*
Widersprüche zwischen verschiedenen Vertragsteilen
Entsprechend § 1 Abs. 2 VOB/B für Bauverträge ist eine Rangfolge der verschiedenen Vertragsbestandteile vorgesehen. Bei Widersprüchen gilt die folgende Vertragsbestandteile sind in der aufgeführten Reihenfolge nacheinander heranzuziehen. Darunter sind alle Dokumente i.S.d. § 9 VOB/A zu verstehen;
1. Baubeschreibung,
2. Leistungsverzeichnis mit Türliste
3. Zeichnungen und Pläne

### 01 DIN 18352: Fliesen- und Plattenarbeiten

#### 01.01 Fliesen- und Plattenarbeiten Vorarbeiten

**01.01.0010 Mustervorlage**
Mustervorlage
Für alle zur Ausführung kommenden Plattenbeläge sind rechtzeitig der Bauleitung bzw. dem Auftraggeber Muster vorzulegen.
Zur Freigabe durch den AG sind ca. 2 Wochen einzuplanen.
Menge: 1,000 psch

**01.01.0020 Prüfung Feuchtigkeit, CM-Methode, Estrich**
Prüfung Feuchtigkeit, CM-Methode, Estrich
Prüfung des Feuchtigkeitsgehaltes des Estrichs mit der CM-Methode,
inkl. genauen Protokollierens der Messstellen
und Messergebnisse.
Ausführung nach Angabe der Bauleitung.
Die Messergebnisse sind dem Bauleiter vorzulegen.
Art des Estrichs : ZE-Estrich
Menge: 10,000 St

**01.01.0030 Anschleifen (Reinigungsschliff) und absaugen**
Anschleifen (Reinigungsschliff) und absaugen
des Untergrundes aus Zementestrich,
für zukünftige Bodenbelagarbeiten.
Menge: 760,000 m2

**01.01.0040 Untergrund reinigen Estrich**
Reinigen des Untergrundes aus Estrich,
von grober Verschmutzung,
aufgenommene Stoffe sammeln,
transportieren, entsorgen,
Abfall ist nicht gefährlich,
nicht schadstoffbelastet.
Menge: 760,000 m2

**01.01.0050 Voranstrich auftragen EP-Grundierung**
Voranstrich auftragen,
auf Boden, Untergrund Zementestrich,
in 2 Arbeitsgängen,
mit Epoxidharz-Grundierung,
mit Quarzsand abstreuen.
Abrechung 1x für 2 Arbeitsgänge
Menge: 760,000 m2

**01.01.0060 Scheinfuge/Riss schließen 2K-Reaktionsharz-Fugenmasse Wellenverbinder**
Kraftschlüssiges Schließen von Scheinfugen/Rissen
im Untergrund
mit Zweikomponenten-Reaktionsharz,
einschl. Einschneiden,
Säubern,
Einlegen von Wellenverbindern und Absanden.
Menge: 12,000 m

**01.01.0070 Feldbegrenzungs- und Arbeitsfugen im Heiz-Zementestrich**
Arbeits- und Feldbegrenzungsfugen
(Dehnungsfugen) ca. 5-8 mm breit, im Zementestrich durch Einschneiden - ca. 2/3 Estrichhöhe.

Anordnung erforderlicher Arbeits- und Feldbegrenzungsfugen gemäß DIN 18560, TI. 2, Abschnitt 6.3.3. und Merkblätter des Zentralverbandes
des Deutschen Baugewerbes, in Abhängigkeit von Flächengrößen und Raumgeometrie gemäß Fugenplan nach Vorgaben des Planers.

Einschließlich der kraftschlüssigen Schließen der Feldbegrenzungs- und Arbeitsfugen. Zementestrich rechtwinklig zur Fuge 20 cm auf halbe Estrichtiefe einschneiden, einlegen von Edelstahlstiften, d = 3 mm, Länge ca. 180 mm, 3 Stück pro Meter. Fugen anschließend mit Epoxidharz-Quarzsandgemisch verschließen.
Menge: 25,000 m

**01.01.0080 Schutzabdeck. Bodenfläche Hartfaserpl. D 3mm herstellen beseitigen**
Begehbare Schutzabdeckung der Bodenfläche aus Keramik,
Abdeckung aus Hartfaserplatten mit Flieskaschierung,
Dicke 3 mm, herstellen, vorhalten und beseitigen.
Menge: 25,000 m2

**01.01.0090 Abschneiden des Überstandes von Randstreifen**
Abschneiden des Überstandes von Randstreifen
der Dämmschicht und der Abdeckung anderer AN, einschl. entfernen der Abschnitte.
Anfallendes Material wird Eigentum AN und ist gemäß den Vorbemerkungen, zu entsorgen.
Die Randstreifen sind erst nach dem verlegen der Bodenfliesen zu entfernen.
Menge: 660,000 m

**01.01.0100 Flächenabdichtung an Bodenflächen (W1-I)**
Flächenabdichtung an Bodenflächen (W1-I)
DIN 18534-1 und DIN 18534-3
Bodenflächen mit flexibler, verarbeitungsfertiger Polymer-Dispersionsabdichtung DM DIN EN 14891
in mind. zwei Arbeitsgängen im Streichverfahren beschichten.
Sockelbereiche sind bis auf 5 cm ü. OKFFB abzudichten.
Der Auftrag jeder Schicht muss fehlstellenfrei und in gleichmäßiger Dicke erfolgen. Aufträge jeweils trocknen lassen. Zur Kontrolle erfolgt der zweite Auftrag in einer Kontrastfarbe.
Gesamt-Trockenschichtstärke mind. 0,5 mm.
Wassereinwirkungsklasse W1-I (mäßig),
Rissklasse R1-I
Reißdehnung >= 20 %
Rissüberbrückung > 1,0 mm
Haftzugfestigkeit nach:
- Trockenlagerung > 1,3 N/mm2
- Nasslagerung > 0,7 N/mm2
Wasserdampfdiffusionswiderstand < 1000
Wasserundurchlässigkeit in Anlehnung an die DIN 1048
2 Tage,1 bar - 1 Tag, 3 bar - 1 Tag, 7 bar

Die Herstellerangaben sind zu beachten.

'........................................'
angebotenes Material Bodenflächen (W1-I)
Menge: 108,000 m2

**01.01.0110 Flächenabdichtung an Wandflächen (W1-I)**
Flächenabdichtung an Wandflächen (W1-I)
Höhe bis 2,70m
sonst wie Pos. 01.01.0100  vor
Menge: 86,000 m2

**01.01.0120 Flächenabdichtung an Sockelflächen (W1-I)**
Flächenabdichtung an Sockelflächen (W1-I)
Höhe bis 0,05m
sonst wie Pos. 01.01.0100  vor
Menge: 187,000 m

**01.01.0130 Zulage Flächenabdichtung an Bodenflächen (W2-I)**
Zulage Flächenabdichtung Bodenflächen (W2-I)
zu Positionen vor
Gesamt-Trockenschichtstärke mind. 2,0 mm
sonst wie Pos.  01.01.0100  vor

'........................................'
angebotenes Material Wand- und Bodenflächen (W2-I)
Menge: 28,000 m2

**01.01.0140 Zulage Flächenabdichtung an Wandflächen (W2-I)**
Zulage Flächenabdichtung an Wandflächen (W2-I)
zu Positionen vor
Gesamt-Trockenschichtstärke mind. 2,0 mm
sonst wie Pos.  01.01.0100  vor

'........................................'
angebotenes Material Wand- und Bodenflächen (W2-I)
Menge: 5,000 m2

**01.01.0150 Dichtung Eckfuge - Wand/Wand**
Dichtung Eckfuge Wand-Wand
für das Einlegen eines Sicherheits-Dichtbandes
in den Eckfugen der Wände und Einbinden
in das Abdichtsystem,
als elastisches Gewebeband,
mit Mittelstreifen aus Synthese-Kautschuk,
Breite ca. 120 mm, Dicke ca. 0,5 mm.
Passend zum angebotenen System
Menge: 30,000 m

**01.01.0160 Dichtung Fuge - Boden/Wand**
Boden-Wand-Anschluss
von Fugen in vorbeschriebener Abdichtung
verstärken mit Sicherheits-Dichtband,
als elastisches Gewebeband
mit einem Mittelstreifen
aus Synthese-Kautschuk,
Breite ca. 120 mm, Dicke ca. 0,5 mm.

mit Schlaufenausbildung in Fugenbreite,
einschließlich Einlegen eines geschlossenporigen
runden DIN-Polybandes.
Passend zum angebotenen System
Menge: 35,000 m

**01.01.0170 Dichtband Innen- und Außenecken**
Zulage zu vorbeschriebenem Sicherheits-Dichtband,
für die Ausführung der Innen-, Außenecken
in Boden-, Wandbereichen.
Passend zum angebotenen System
Menge: 44,000 St

*Hinweis: Sonstiges*

**01.01.0180 Erstreinigung des Boden- und Wandbelages**
Erstreinigung des Boden- und Wandbelages
sämtlicher hier genannten Fliesen und Platten

Die Erstreinigung darf frühestens nach einem Zeitraum von 4 Tagen nach Verfugung des Belages vorgenommen werden.

Die Verarbeitungsrichtlinien des Herstellers sind zu beachten.
Menge: 1252,000 m2

*Hinweis: M - Einbauteile, Anschlussfugen*

**01.01.0190 Eindichtung von Rohrdurchführungen bis DN 50**
Eindichtung von Rohrdurchführungen bis DN 50
in der Wand mit Sicherheits-Dichtmanschette-Wand
und Einbinden ins vorbeschriebene Dichtsystem.

Vorbehandlung der anzudichtenden Flächen bei:

Kunststoffrohren:

Entfetten der Dichtflansche und Verbesserung
der Haftung durch Behandlung
der einzudichtenden Bauteile
mittels Haftverbesserer/Primer.

Metallrohre:

Entfetten der Dichtflansche und Behandlung
mit Korrosionsschutz,
nach Herstellerangaben.

Einbettung in die Abdichtungssysteme.
Menge: 10,000 St

**01.01.0200 Eindichtung von Rohrdurchführungen DN50-DN70**
Eindichtung von Rohrdurchführungen DN50-DN70
sonst wie Pos.  01.01.0190  vor
Menge: 15,000 St

**01.01.0210 Eindichtung von Rohrdurchführungen DN70-DN120**
Eindichtung von Rohrdurchführungen DN70-DN120
sonst wie Pos.  01.01.0190  vor
Menge: 20,000 St

**01.01.0220 Eindichtung von Bodeneinläufen**
Eindichtung von Bodeneinläufen
zum Bodeneinlauf.
Eindichtung im Boden mit
Sicherheits-Dichtmanschette-Boden,
in Verbindung mit der Bodenabdichtung.
Passend zum angebotenen System
Menge: 14,000 St

#### 01.02 Fliesen- und Plattenarbeiten GG (GartenGeschoss) bis 1.OG

*Hinweis: Bodenbelag*

**01.02.0010 Bodenbeläge aus Feinsteinzeugfliesen - 20/20cm, R10, mittelgrau, titanit**
Bodenbeläge aus Feinsteinzeugfliesen - 20/20cm, R10
Bodenbelag eben,
im Bereich:
GG, EG, 1.OG: Bäder/WC

Untergrund: ZE-Estrich
"Trockengepresste keramische Fliesen"
DIN EN 14411, Gruppe BIa, unglasiert (UGL) für Bodenbeläge und Wandbekleidungen im Innen- und Außenbereich (Feinsteinzeugfliesen),
1. Sorte,
Produktkategorie: Boden-/Wandfliese,
Nennmaß = 20 x 20 cm,
Herstellmaß = 197 x 197 x 9 mm,

mit werkseitiger Oberflächenvergütung.
Rutschhemmung: R10
Belastungsgruppe: 2
Einschl. Verlegung im Fugenschnitt / Verband.
Im Dünnbett gemäß DIN 18157.
Verlegematerial:
Fugenmaterial:
Fugenbreite: 3 mm

im Dünnbett aus zementhaltigem Mörtel Typ C DIN EN 12004-1,
verlegen im Fugenschnitt, (Boden-Wand/Sockel)
mit durchlaufenden Fugen zwischen Wandbekleidung und Bodenbelag,
inkl. verfugen durch Einschlämmen mit farbigem Fugenmörtel passend zu Fliesen/Platten,
zementhaltig (CG) DIN EN 13888,
Mörtelklasse 2 W A (verbesserter zementhaltiger Fugenmörtel mit hoher Abriebbeständigkeit und verringerter Wasseraufnahme),
die Fugenkammern sind sorgfältig auszukratzen.

Im EP einzukalkulieren sind Schnittfliesen an Wandanschlüssen, Einbauten und Belagsabschlüssen.

Leitprodukt:
Segment / Serie: Agrob Buchtal – Serie Basis 3 oder gleichwertig
Farbe: mittelgrau, titanit nach Wahl AG
Optik: Stein
Glasur: unglasiert
Color Shade Variation: V1,
Design: Dezent changierende, feinkörnige Granit-Optik, eben. ("Salz und Pfeffer")
Oberfläche: Micro - eben,
Oberflächeglanzgrad matt

oder gleichwertig

'........................................'
angebotene Serie

'........................................'
angebotener Hersteller
Menge: 56,000 m2

**01.02.0020 Bodenbeläge aus Feinsteinzeugfliesen - 20/20cm, R10, anthrazit**
Bodenbeläge aus Feinsteinzeugfliesen - 20/20cm, R10, anthrazit

wie Pos.  vor jedoch

im Bereich:
GG, EG, 1.OG: Bäder/WC

Leitprodukt:
Segment / Serie: Agrob Buchtal – Serie Basis 3 oder gleichwertig
Farbe: anthrazit nach Wahl AG
Optik: Stein
Glasur: unglasiert
Color Shade Variation: V1,
Design: Dezent changierende, feinkörnige Granit-Optik, eben. ("Salz und Pfeffer")
Oberfläche: Micro - eben,
Oberflächeglanzgrad matt

oder gleichwertig

'........................................'
angebotene Serie

'........................................'
angebotener Hersteller
Menge: 56,000 m2

**01.02.0030 Zulage Bodenbeläge aus Feinsteinzeugfliesen - 20/20cm - R10 B, Zulage**
Bodenbeläge aus Feinsteinzeugfliesen - 20/20cm - R10 B, Zulage
Rutschhemmungs-Bewertungsgruppe R 10,
Barfußbereich-Bewertungsgruppe B,
sonst wie Positionen vor
Menge: 25,000 m2

**01.02.0040 Bodenbeläge aus Feinsteinzeugfliesen - 30/30cm, R9, mittelgrau, titanit**
Bodenbeläge aus Feinsteinzeugfliesen - 30/30cm, R9, mittelgrau, titanit

im Bereich:
GG, EG, 1.OG: Lager, Nebenräume

Rutschhemmung: R9

sonst wie Pos.  01.02.0010  vor

Leitprodukt

Segment / Serie: Agrob Buchtal – Serie Basis 3 oder gleichwertig
Farbe: mittelgrau, titanit nach Wahl AG
Optik: Stein
Glasur: unglasiert
Color Shade Variation: V1,
Design: Dezent changierende, feinkörnige Granit-Optik, eben. ("Salz und Pfeffer")
Oberfläche: Micro - eben,
Oberflächeglanzgrad matt

oder gleichwertig

'........................................'
angebotene Serie

'........................................'
angebotener Hersteller
Menge: 145,000 m2

**01.02.0050 Bodenbeläge aus Feinsteinzeugfliesen - 30/30cm, R9, anthrazit**
Bodenbeläge aus Feinsteinzeugfliesen - 30/30cm, R9, anthrazit

im Bereich:
GG, EG, 1.OG: Lager, Nebenräume

Rutschhemmung: R9

sonst wie Pos.  01.02.0010  vor

Leitprodukt

Segment / Serie: Agrob Buchtal – Serie Basis 3 oder gleichwertig
Farbe: anthrazit
Optik: Stein
Glasur: unglasiert
Color Shade Variation: V1,
Design: Dezent changierende, feinkörnige Granit-Optik, eben. ("Salz und Pfeffer")
Oberfläche: Micro - eben,
Oberflächeglanzgrad matt

oder gleichwertig

'........................................'
angebotene Serie

'........................................'
angebotener Hersteller
Menge: 150,000 m2

**01.02.0060 Zulage Fliesenspiegel, Bodenbeläge aus Feinsteinzeugfliesen - 30/30cm**
Zulage Fliesenspiegel, Bodenbeläge aus Feinsteinzeugfliesen - 30/30cm
Mehraufwand Fliesenspiegel
als Zulage zu Pos.  vor
Im EP einzukalkulieren sind Schnittfliesen an Wandanschlüssen, Einbauten und Belagsabschlüssen, aufgrund Fliesenspiegel, inkl. Mehraufwand schneidearbeiten. Ausführung gemäß Fliesenspiegel Architekt.
Menge: 295,000 m2

**01.02.0070 Zulage Fliesenspiegel, Bodenbeläge aus Feinsteinzeugfliesen - 20/20cm**
Zulage Fliesenspiegel, Bodenbeläge aus Feinsteinzeugfliesen - 20/20cm
zu Pos.  vor
Menge: 112,000 m2

**01.02.0080 Zulage Bodenbelag verfugen durch Einschlämmen mit Reaktionsharz-Fugenmörtel**
Zulage Bodenbelag verfugen durch Einschlämmen mit Reaktionsharz-Fugenmörtel
mit farbigem Reaktionsharz-Fugenmörtel (RG) DIN EN 13888-1,
Fugenbreite 3 mm,
Untergrund aus trockengepressten Fliesen/Platten,
Nennmaß (cm) 30/30-30/60,
Dicke '10' mm,
Ausführung gemäß Zeichnung.
Menge: 100,000 m2

**01.02.0090 Sockelbekleidung, 30/7 cm Sockelleiste aus Feinsteinzeug, mittelgrau, titanit**
Sockelbekleidung, 30/7 cm Sockelleiste aus Feinsteinzeug
Untergrund: Gipskarton/STB/Putz
"Trockengepresste keramische Fliesen"
DIN EN 14411,
Gruppe BIa,
unglasiert (UGL)
 für Bodenbeläge und Wandbekleidungen im Innen- und Außenbereich (Feinsteinzeugfliesen),
1. Sorte,

Produktkategorie: Sockel (geschnitten),
Nennmaß = 7 x 30 cm,
Herstellmaß = 70 x 297 x 9 mm,
3,330 Stück / m,
Farbe: mittelgrau, titanit nach Wahl AG
Oberfläche: Micro - eben,
mit werkseitiger Oberflächenvergütung.
Im Dünnbett gemäß DIN 18157 verlegt.
Verlegematerial:
Fugenmaterial:
Fugenbreite: 3 mm

im Dünnbett aus zementhaltigem Mörtel Typ C DIN EN 12004-1,
verlegen im Fugenschnitt, (Boden-Wand/Sockel)
mit durchlaufenden Fugen zwischen Wandbekleidung und Bodenbelag,
inkl. verfugen durch Einschlämmen mit farbigem Fugenmörtel passend zu Fliesen/Platten,
zementhaltig (CG) DIN EN 13888,
Mörtelklasse 2 W A (verbesserter zementhaltiger Fugenmörtel mit hoher Abriebbeständigkeit und verringerter Wasseraufnahme),
die Fugenkammern sind sorgfältig auszukratzen.

Im EP einzukalkulieren sind Schnittfliesen an Wandanschlüssen, Einbauten und Belagsabschlüssen.

Leitprodukt

Segment / Serie: Agrob Buchtal – Serie Basis 3 oder gleichwertig
Farbe: mittelgrau, titanit nach Wahl AG
Optik: Stein
Glasur: unglasiert
Color Shade Variation: V1,
Design: Dezent changierende, feinkörnige Granit-Optik, eben. ("Salz und Pfeffer")
Oberfläche: Micro - eben,
Oberflächeglanzgrad matt

oder gleichwertig

'........................................'
angebotene Serie

'........................................'
angebotener Hersteller
Menge: 269,000 m

**01.02.0100 Sockelbekleidung, 30/7 cm Sockelleiste aus Feinsteinzeug, anthrazit**
Sockelbekleidung, 30/7 cm Sockelleiste aus Feinsteinzeug

Farbe: anthrazit nach Wahl AG
sonst wie Pos.  vor
Menge: 269,000 m

**01.02.0110 Zulage Wandanschluss als liegender Kehlsockel - Feinsteinzeug**
Zulage Wandanschluss als liegender Kehlsockel - Feinsteinzeug
Zulage zu Pos.  01.02.0010  vor
Nennmaß (cm) 10/20
Menge: 60,000 m

**01.02.0120 Zulage Innenecke zu liegender Kehlsockel - Feinsteinzeug**
Innenecke zu  liegender Kehlsockel - Feinsteinzeug, Zulage
als Zulage zu Pos.  01.02.0110  vor
Nennmaß (cm) 10/10
Menge: 40,000 St

**01.02.0130 Zulage Aussenecke zu liegender Kehlsockel - Feinsteinzeug**
Aussenecke zu  liegender Kehlsockel - Feinsteinzeug, Zulage
als Zulage zu Pos.  01.02.0110  vor
Nennmaß (cm) 10/10
Menge: 10,000 St

**01.02.0140 Randfuge in der Sockel-/Bodenbekleidung**
Randfuge in der Sockel-/Bodenbekleidung,
Fugenbreite bis 10 mm,
ausbilden und füllen,
mit Fugenfüllstoff nach DIN 18540,
mit fungizider Einstellung,
einschl. säubern der Fuge von Mörtelresten
und vorstreichen mit Primer,
Fugenunterfüllung und Fugenvorbehandlung
nach Angaben des Dichtstoffherstellers,
Farbton nach Wahl des AG.
Menge: 538,000 m

**01.02.0150 Randfuge Sockel-Wand, überstreichbar**
Randfuge Sockel-Wand, überstreichbar
Material: Akryl
sonst wie Pos.  vor
Menge: 538,000 m

**01.02.0160 Anarbeiten Bodenentwässerung**
Anarbeiten Bodenentwässerung
Anarbeiten des vorbeschriebenen Bodenbelages
an Bodenentwässerungen/-einläufe,
Abmessung bis ca. 200 x 200 mm.
Einschließlich erforderlicher Gehrungsschnitte.
Menge: 20,000 St

**01.02.0170 Schiene als Trennschiene, 2-teilig**
Schiene als Trennschiene, 2-teilig
Übergang von Fliese auf Fliese
in Türschwellenbereich bzw. Raumtrennung, über Arbeitsfugen im Estrich
aus Edelstahl,
Profil zweiteilig,
mit auswechselbarer Einlage
Anschluss Material beidseitig mit Fliesen
aus Synthetik-Kautschuk verbunden,
Höhe =  Passend zu Fliesen/Platten,
verlegen im Dünnbett
in Einzellängen bis 1,15m
trapezförmig gelochten Befestigungsschenkeln
befestigen mit Dübeln und Schrauben.
inkl. Zuschneide- und Befestigungsarbeiten
Menge: 32,000 m

**01.02.0180 Schiene als Trennschiene, 1-teilig**
Schiene als Trennschiene, 1-teilig
bei Materialwechsel Fliese zu anderen Bodenbelag
sonst wie Pos.  vor
Menge: 32,000 m

**01.02.0190 Dehnungsfugenprofil Edelstahl V2A**
Dehnungsfugenprofil Edelstahl V2A
Bewegungsfuge
Übergang von Fliese zu Fliese unter Türen
Höhe passend zu den Fliesen
einschl. Befestigungsanker.
Menge: 32,000 m

**01.02.0200 Anarbeiten des Bodenbelages**
Anarbeiten des Bodenbelages
Anschluss des vorbeschriebenen Bodenbelages
an Fugenschienen aus Edelstahl bzw. Aluminium.
Abrechnung je Schienenseite.
Menge: 96,000 m

**01.02.0210 Zulage Oberfläche in Gefälle Duschelemente**
Zulage Oberfläche in Gefälle 2% Duschelemente
bodenebenes Duschsystem mit Rinnenentwässerung,
Gefälle- und Unterbauelement bestehen aus hochwertigem High Density Polystyrol (HDPS®).
einschließlich aller Gehrungsschnitte
Duscheals Zulage zu Pos.  vor

Masse 1,20-1,50/1,20,1,50m
Menge: 25,000 m2

**01.02.0220 Einbau Bodeneinlauf**
Einbau Bodeneinlauf
Einbau des Bodeneinlauf
inkl. Zementestrich DIN 18560 CT,
auf Höhe setzen
Der Bodeneinlauf wird bauseits von der HLS-Firma zur Verfügung gestellt
Menge: 20,000 St

*Hinweis: Wandbelag*

**01.02.0230 Wandbeläge aus glasierten Steingutfliesen - 20/20cm lichtgrau/weiß**
Wandbeläge aus glasierten Steingutfliesen - 20/20cm
EG Bäckerei
Wandbelag aus trockengepressten Fliesen/Platten,
DIN EN 14411 Gruppe BIb,
glasiert,
mit keramischer Oberflächenvergütung,
Nennmaß (cm) 20/20,
Format | Nennmaß 20 x 20 cm | 8 x 8 inch
Herstellmaß 197 x 197 x 6 mm
Materialstärke 6 mm
Fugenbreite 3 mm

Oberfläche eben, uni, matt
hochwertiger, dauerhaft haltbarer, schmutzunempfindlicher, keramischer Oberflächenversieglung

Tafel rückseitig geklebt,
Untergrund senkrecht,
auf STB-Beton bzw. Gipskartonplatten mit/ohne Abdichtung
im Dünnbett
aus hydraulisch erhärtendem Dünnbettmörtel
DIN EN 12004, chromatarm,
Höhe der Bekleidungsfläche bis 2,50 m,
ansetzen im Fugenschnitt,
mit durchlaufenden Fugen
ansetzen im Fugenschnitt Wand/Boden, gemäß Zeichnung
zwischen Wandbekleidung und Bodenbelag,
verfugen durch Einschlämmen
mit grauem Zementmörtel,
Fugenbreite 3 mm.

Das geringfügige Ausgleichen von Unebenheiten
bis ca. 5 mm o. ä. mit Kleber oder geeignetem
Spachtelmaterial ist in den Einheitspreis
mit einzukalkulieren.

Untergrundvorbereitung,
Haftgrundierung nach Herstellervorgaben nach Erfordernis.

Leitprodukt
Agrob Buchtal, Wandfliese Serie Plural

Farbe neutral 8 (lichtgrau)
Optik Uni
Glasur  glasiert
Oberflächenstruktur eben
Oberflächenglanzgrad seidenmatt
Color Shade Variation V0
Design Unifarben, eben.

'........................................'
angebotene Serie

'........................................'
angebotenes Fabrikat
Menge: 400,000 m²

**01.02.0240 Wandbeläge aus glasierten Steingutfliesen - 10/30cm anthrazit/asphaltschwarz**
Wandbeläge aus glasierten Steingutfliesen - 30/10cm
KG, EG, 1.OG, 3.OG
Wandbelag aus trockengepressten Fliesen/Platten,
DIN EN 14411 Gruppe BIb,
glasiert,
mit keramischer Oberflächenvergütung,
Nennmaß (cm) 20/20,
Format | Nennmaß 30 x 10 cm | 8 x 8 inch
Herstellmaß 297 x 97 x 6 mm
Materialstärke 6 mm
Fugenbreite 3 mm

Oberfläche eben, uni, matt
hochwertiger, dauerhaft haltbarer, schmutzunempfindlicher, keramischer Oberflächenversieglung

Tafel rückseitig geklebt,
Untergrund senkrecht,
auf STB-Beton bzw. Gipskartonplatten mit/ohne Abdichtung
im Dünnbett
aus hydraulisch erhärtendem Dünnbettmörtel
DIN EN 12004, chromatarm,
Höhe der Bekleidungsfläche bis 2,50 m,
ansetzen im Fugenschnitt,
mit durchlaufenden Fugen
ansetzen im Fugenschnitt Wand/Boden, gemäß Zeichnung
zwischen Wandbekleidung und Bodenbelag,
verfugen durch Einschlämmen
mit grauem Zementmörtel,
Fugenbreite 3 mm.

Das geringfügige Ausgleichen von Unebenheiten
bis ca. 5 mm o. ä. mit Kleber oder geeignetem
Spachtelmaterial ist in den Einheitspreis
mit einzukalkulieren.

Untergrundvorbereitung,
Haftgrundierung nach Herstellervorgaben nach Erfordernis.

Leitprodukt
Agrob Buchtal, Wandfliese Serie Plural

Farbe neutral 2 (anthrazit) neutral 3 (asphaltschwarz) nach Wahl AG
Optik Uni
Glasur  glasiert
Oberflächenstruktur eben
Oberflächenglanzgrad seidenmatt
Color Shade Variation V0
Design Unifarben, eben.

'........................................'
angebotene Serie

'........................................'
angebotenes Fabrikat
Menge: 105,000 m²

**01.02.0250 Zulage Wandfliesen, umlaufende Bordüre Fliese 10/10cm HBZ 100-70**
Zulage Wandfliesen, umlaufende Bordüre
mit Fliese 10/10cm
als Zulage zu Pos.  vor

Farbe nach Wahl des AG
Farbton: nach Wahl des Bauherren, HBZ 100-70
aus dem gesamten Farbsortiment
Menge: 180,000 m

**01.02.0260 Zulage Wandfliesen, umlaufende Bordüre Fliese 10/10cm HBZ 70-30**
Zulage Wandfliesen, umlaufende Bordüre
mit Fliese 10/10cm
als Zulage zu Pos.  01.02.0250  vor

Farbe nach Wahl des AG
Farbton: nach Wahl des Bauherren, HBZ 70-30
aus dem gesamten Farbsortiment
Menge: 64,000 m

**01.02.0270 Zulage Fliesenspiegel, Wandbeläge aus glasieren Steinzeugfliesen**
Zulage Fliesenspiegel, Wandbeläge aus glasieren Steinzeugfliesen 20/20 und 30/10cm
Mehraufwand Fliesenspiegel
Im EP einzukalkulieren sind Schnittfliesen an Wandanschlüssen, Einbauten und Belagsabschlüssen, aufgrund Fliesenspiegel, inkl. Mehraufwand schneidearbeiten. Ausführung gemäß Fliesenspiegel Architekt.
Menge: 505,000 m2

**01.02.0280 Edelstahl-Quadratprofil, gebürstet, stark beanspruchte Ecken**
Edelstahl-Quadratprofil, gebürstet, stark beanspruchte Ecken
horizontal und vertikal
Höhe passend zu den Wandfliesen
für stark beanspruchte Wandaußenecken
trapezförmig gelochten Befestigungsschenkeln
liefern und im Zuge der Fliesenverlegung
fachgerecht einbauen,
Verankerung mit Schraubankern.

Einbau in vorbeschriebenen Wandbekleidungen.

Die Verarbeitungsempfehlungen des Herstellers
sind zu beachten.
Menge: 25,000 m

**01.02.0290 Edelstahl-Quadratprofil, gebürstet, oberer Abschluss**
Edelstahl-Quadratprofil, gebürstet, oberer Abschluss
auf Höhe ca. 1,30 als Übergang zum Trockenbau
horizontal
sonst wie Pos.  01.02.0280  vor
Menge: 35,000 m

**01.02.0300 Randfuge in der Wand/-Wand- und Wand-/Bodenbekleidung,**
Randfuge in der Wand/-Wand- und Wand-/Bodenbekleidung,
Fugenbreite bis 10 mm,
ausbilden und füllen,
mit Fugenfüllstoff nach DIN 18540,
mit fungizider Einstellung,
einschl. säubern der Fuge von Mörtelresten
und vorstreichen mit Primer,
Fugenunterfüllung und Fugenvorbehandlung
nach Angaben des Dichtstoffherstellers,
Farbton nach Wahl des AG.
Menge: 125,000 m

**01.02.0310 Randfuge in der Wand-/Deckenbekleidung, überstreichbar**
Randfuge in der Wand-/Deckenbekleidung, überstreichbar
Material: Akryl
sonst wie Pos.  01.02.0300  vor
Menge: 135,000 m

**01.02.0320 Kristallspiegel rechteckig B/H 60/130cm WC barr.frei.**
Kristallspiegel rechteckig B/H 60/130cm WC barr.frei.
als Kristallspiegel nach DIN EN 1036-1
flächenbündig mit Fliesen Wand montiert
gemäß Fliesenspiegel Architekt
rechteckig
mit umlaufendem Facettenschliff
poliert und versiegelt
verdeckte Aufhängung/Verklebung
Menge: 1,000 St

**01.02.0330 Kristallspiegel rechteckig B/H 105/75cm Herren-WC**
Kristallspiegel rechteckig B/H 105/75cm Herren-WC
sonst wie Pos.  01.02.0320  vor
Menge: 1,000 St

**01.02.0340 Kristallspiegel rechteckig B/H 90/75cm Damen-WC**
Kristallspiegel rechteckig B/H 90/75cm Damen-WC
sonst wie Pos.  01.02.0320  vor
Menge: 1,000 St

**01.02.0350 Kristallspiegel rechteckig B/H 120/75cm Herren-WC**
Kristallspiegel rechteckig B/H 120/75cm Herren-WC
sonst wie Pos.  01.02.0320  vor
Menge: 1,000 St

**01.02.0360 Kristallspiegel rechteckig B/H 120/75cm Damen-WC**
Kristallspiegel rechteckig B/H 120/75cm Damen-WC
sonst wie Pos.  01.02.0320  vor
Menge: 1,000 St

*Hinweis: M+E - Einbauteile, Anschlussfugen*

**01.02.0370 Anarbeiten an Rohrleitungen bis 50 mm**
Anarbeiten an Rohrleitungen bis 50 mm
Anarbeiten der vorbeschriebenen Wandbekleidung
an Rohrleitungen und andere Durchdringungen
durch exaktes Bohren der Fliesen,
rund,
Durchmesser bis ca. 50 mm,
einschl. dauerelastischem Verfugen
der Anschlussfuge.
     -  Kaltwasser WT ø25mm
     -  Gewindebolzen  ø10mm
     -  Zulauf WC/Urinal ø50mm
Menge: 61,000 St

**01.02.0380 Anarbeiten an Rohrleitungen 50 mm bis 70 mm**
Anarbeiten an Rohrleitungen 50 mm bis 70 mm
Leistung wie vor beschrieben,
jedoch Anarbeiten an Rohrleitungen,
Durchmesser 50 mm bis ca. 70 mm.
     -  Abwasser DN50 (WT+Urinal)
Menge: 30,000 St

**01.02.0390 Anarbeiten an Rohrleitungen 70 mm bis 120 mm**
Anarbeiten an Rohrleitungen 70 mm bis 120 mm
Leistung wie vor beschrieben,
jedoch Anarbeiten an Rohrleitungen,
Durchmesser 70 mm bis ca. 120 mm.
     -  Abwasser DN100 (WC)
Menge: 25,000 St

**01.02.0400 Anarbeiten an Spülkastenplatte, 300x150 mm**
Anarbeiten an Spülkastenplatte, 300x150 mm
Leistung wie vor beschrieben,
jedoch Anarbeiten an Spültaste Toiletten
Anpassen durch exaktes Schneiden.

Größe ca. 300 x 150 mm.
-  WC
Menge: 24,000 St

**01.02.0410 Anarbeiten an Spülkastenplatte, 100x100 mm**
Anarbeiten an Spülkastenplatte, 100x100 mm
Leistung wie vor beschrieben,
jedoch Anarbeiten an Spültaste Toiletten
Anpassen durch exaktes Schneiden.

Größe ca. 100x100 mm.
-  Urinal
Menge: 26,000 St

**01.02.0420 Anarbeiten an Einbaukasten, 100x150 mm**
Anarbeiten an Einbaukasten, 100x150 mm
Leistung wie vor beschrieben,
jedoch Anarbeiten an Spültaste Toiletten
Anpassen durch exaktes Schneiden.

Größe ca. 150 x 150 mm.
-  5x Waschtsich
Menge: 21,000 St

**01.02.0430 Loch herstellen Wandbekleidung**
Herstellen von Löchern,
in der Wandbekleidung.

Für Schalter, Rohrdurchführungen und Dübel.
Menge: 142,000 St

**01.02.0440 Einbauen Unterputzdosen vom Elektrogewerk gestellt**
Einbauen Unterputzdosen

Einbauen von Unterputzdosen,
die vom Elektrogewerk zur Verfügung
gestellt werden;

Einbau abgestimmt auf Fliesenspiegel
in Koordination mit dem Elektriker,
einschließlich erforderlicher Stemmarbeiten
und fachgerechter Befestigung.

Anarbeiten
aller vorbeschriebenen Wandbekleidungen
an diese Einbauteile
durch exaktes Bohren der Fliesen,
rund,
Durchmesser bis ca. 68 mm,
einschl. dauerelastischem Verfugen
der Anschlussfuge.
Menge: 90,000 St

**01.02.0450 Revisionsöffnung, 30 x 30 cm**
Revisionsrahmen/Fliesenrahmen, flächenbündig
ohne sichtbaren Rahmen
für die Gipskartonwand, inkl. passgenau ausschneiden der GK-Wand
Rahmen aus 2,4 mm starken Alu-Winkelprofil,
20 mm tief,
inkl. komprimierbarer,
weißer Funktionsfuge
für geschlossenes 3 mm Fugenbild,
4 Axial-Sicherheitsmagneten,
stufenlos einstellbar in Zugkraft und Tiefe.
Profil mit Einhängelöchern
zum schnellen und beliebigen
Einhängen der Befestigungsanker
Rahmenfüllung aus verzinktem Stahlblech
Schutzfolie, umlaufender Versteifungskante,
werkseitig eingeclipster Ausziehlasche
Einschl. 140 N starkem Saugöffner.

Liefern und auf Fliesenfuge
(nach ca. Angabe des Fliesenspeigel) einbauen.

Mit vorgenannten (ganzen) Fliesen/Platten belegen
im Fliesenspiegel

Größe: ca. 30 x 30 cm (303 x 303 mm)

'........................................'
Angebotenes Produkt
Menge: 20,000 St

#### 01.03 Foyer Marktplatz

*Hinweis: Bodenbelag*

**01.03.0010 Bodenbeläge aus Feinsteinzeugfliesen - 60/30cm**
Bodenbeläge aus Feinsteinzeugfliesen - 60/30cm
Bodenbelag aus trockengepressten Fliesen/Platten,
als kalibrierte Platte,
DIN EN 14411 Gruppe BIa,
unglasiert,
Rutschhemmungs-Bewertungsgruppe R 10
mit keramischer Oberflächenvergütung,
Nennmaß (cm) 60/30,
Oberfläche eben, farbstrukturiert,
hochwertiger, dauerhaft haltbarer, schmutzunempfindlicher, keramischer Oberflächenversieglung
Farbton hellgrau bis dunkelgrau "Betonoptik", nach Wahl AG
auf Boden,
aus Estrich mit Abdichtung,
Untergrund waagerecht,
im Dünnbett aus zementhaltigem Mörtel Typ C DIN EN 12004-1,
verlegen im Fugenschnitt, (Wand-Sockel)
mit durchlaufenden Fugen zwischen Wandbekleidung und Bodenbelag,
inkl. verfugen durch Einschlämmen mit farbigem Fugenmörtel passend zu Fliesen/Platten,
zementhaltig (CG) DIN EN 13888,
Mörtelklasse 2 W A (verbesserter zementhaltiger Fugenmörtel mit hoher Abriebbeständigkeit und verringerter Wasseraufnahme),
Fugenbreite 1 mm, die Fugenkammern sind sorgfältig auszukratzen.

Ausführung gemäß Fliesenspiegel Architekt.
Im EP einzukalkulieren sind Schnittfliesen an Wandanschlüssen, Einbauten und Belagsabschlüssen, aufgrund Fliesenspiegel, inkl. Mehraufwand schneidearbeiten.

Leitprodukt
Agrob Buchtal Area Pro, Basalt
Farbe: basalt
Optik: Industrial, Stein
Glasur: unglasiert
Oberflächenstruktur: eben
Oberflächenglanzgrad: matt
Design: Richtungslose, homogene, körnige Kalksteinoptik, eben.

oder gleichwertig

'........................................'
angebotene Serie

'........................................'
angebotener Hersteller
Menge: 251,000 m2

**01.03.0020 Sockelleiste aus Feinsteinzeug - 60/7,5 cm**
Sockelleiste aus Feinsteinzeug - 60/7,5 cm
als Sockelleiste,
Höhe 7,5cm
Länge 60,0cm
sonst wie Pos.  01.03.0010  vor
Menge: 150,000 m

**01.03.0030 Randfuge Sockel-Wand, überstreichbar**
Randfuge Sockel-Wand, überstreichbar
Material: Akryl
sonst wie Pos.  01.03.0020  vor
Menge: 150,000 m

**01.03.0040 Randfuge in der Sockel-/Bodenbekleidung Anschluss - Sichtfuge**
Randfuge in der Sockel-/Bodenbekleidung,
Anschluss - Sichtfuge
Anschluss ohne Leistenabdeckung
Fugenbreite bis 10 mm,
ausbilden und füllen,
mit Fugenfüllstoff nach DIN 18540,
mit fungizider Einstellung,
einschl. säubern der Fuge von Mörtelresten
und vorstreichen mit Primer,
Fugenunterfüllung und Fugenvorbehandlung
nach Angaben des Dichtstoffherstellers,
Farbton nach Wahl des AG.
Menge: 40,000 m

**01.03.0050 Schiene als Trennschiene, 2-teilig**
Schiene als Trennschiene, 2-teilig
in Türschwellenbereich bzw. Raumtrennung, über Arbeitsfugen im Estrich
aus Edelstahl,
Profil zweiteilig,
mit auswechselbarer Einlage
Anschluss Material beidseitig mit Fliesen
aus Synthetik-Kautschuk verbunden,
Höhe =  Passend zu Fliesen/Platten,
verlegen im Dünnbett
in Einzellängen bis 1,15m
trapezförmig gelochten Befestigungsschenkeln
befestigen mit Dübeln und Schrauben.
inkl. Zuschneide- und Befestigungsarbeiten
Menge: 5,000 m

**01.03.0060 Schiene als Trennschiene, 1-teilig**
Schiene als Trennschiene, 1-teilig
bei Materialwechsel Fliese zu Linoleum
sonst wie Pos. 01.03.0050  vor
Menge: 4,000 m

**01.03.0070 Anarbeiten des Bodenbelages**
Anarbeiten des Bodenbelages
Anschluss des vorbeschriebenen Bodenbelages
an Fugenschienen aus Edelstahl bzw. Aluminium.
Abrechnung je Schienenseite.
Menge: 49,000 m

#### 01.04 Sauberlaufsystem

*Hinweis: Sauberlaufsystem*

**01.04.0010 Bodenbelag unter Fußabstreifer, Zulage**
Bodenbelag unter Fußabstreifer, Zulage
Zulage zu vorbeschriebenen Bodenbelag
zu Pos.  01.03.0010  vor
für die Verlegung,
unter Sauberlaufsystem
Menge: 16,000 m2

**01.04.0020 Höhensprung zur Aufnahme des Sauberlaufsystem**
Höhensprung zur Aufnahme des Sauberlaufsystem
Höhe ca. 25,0mm bzw. passend zum angebotenem Sauberlaufsystem
inkl. Anarbeiten der Platten 2 x 4x umlaufend (innen und aussen)
im Fugenschnitt
Menge: 30,000 m

**01.04.0030 Kantenschutzschiene**
Kantenschutzschiene
aus Edelstahl V2A,
Höhe ca. 35,0mm bzw. passend zum angebotenem Sauberlaufsystem
4-seitig umlaufend, Ecken auf Gehrung
trapezförmig gelochten Befestigungsschenkeln
für Sauberlaufsystem
Menge: 30,000 m

**01.04.0040 Sauberlaufsystem 200/250 Alu eloxiert**
Sauberlaufsystem 200/250 Alu eloxiert
Träger aus Aluminium, eloxiert,
Stegabstand 4 mm,
mit Streifen aus Kautschuk bzw. Gummi,
Breite ca. 200 cm,
Länge ca. 250cm,
mit Bürstenleisten,
mit Kratzkanten,
mit Gummieinlagen,
mit Kassettenbürsten,
mit Rahmen aus Winkelprofilen aus Aluminium,
Rahmenhöhe mind. 25 mm, abhänig von angebotenem Sauberlaufsystem

'........................................'
angebotenes Sauberlaufsystem
Menge: 5,000 m2

**01.04.0050 Sauberlaufsystem 160/200 Alu eloxiert**
Sauberlaufsystem 160/200 Alu eloxiert
sonst wie Pos.  vor
Menge: 3,500 m2

**01.04.0060 Sauberlaufsystem 100/80 Alu eloxiert**
Sauberlaufsystem 100/80 Alu eloxiert
sonst wie Pos.  vor
Menge: 1,000 m2

**01.04.0070 Sauberlaufsystem 250/250 Alu eloxiert**
Sauberlaufsystem 250/250 Alu eloxiert
sonst wie Pos.  vor
Menge: 6,500 m2

#### 01.05 Treppe Bauteil 6

**01.05.0010 Trittstufen der Treppe im Bereich Treppenlauf**
Trittstufen der Treppe im Bereich Treppenlauf
Untergrund: STB-Beton
"Stranggepresste keramische Platten, Präzision" DIN EN 14411,
Gruppe AIa, unglasiert (UGL) für Bodenbeläge und Wandbekleidungen im Innen- und Außenbereich (Feinsteinzeugplatten),
1. Sorte,
Produktkategorie: Treppenfliese mit Schräge und Rillierung,
Nennmaß = 29 x 145 cm,
Auftrittstiefe ca. 29 cm,
Treppenbreite ca. 145 cm
Farbe: basalt,
Oberfläche: eben,
mit veredelter, photokatalytisch aktiver Oberfläche.
Rutschhemmung: R10/A
Belastungsgruppe: 2
Pro Stufe = 1 Platte ohne Fugen
Verlegung im Dickbett gemäß DIN 18352 / 18157 bis 3,0cm
Fugenbreite: 3 mm

Leitprodukt
Agrob Buchtal Area Pro, Basalt
Farbe: basalt
Optik: Industrial, Stein
Glasur: unglasiert
Oberflächenstruktur: eben
Oberflächenglanzgrad: matt
Design: Richtungslose, homogene, körnige Kalksteinoptik, eben.

oder gleichwertig

'........................................'
angebotene Serie

'........................................'
angebotener Hersteller
Menge: 36,000 St

**01.05.0020 Setzstufen der Treppe im Bereich Treppenlauf**
Setzstufen der Treppe im Bereich Treppenlauf
wie vor jedoch:
Höhe ca. 18,0 cm
Menge: 36,000 St

**01.05.0030 Podest der Treppe im Bereich Treppenlauf**
Podest der Treppe im Bereich Treppenlauf
wie vor jedoch:
als Podest
Menge: 5,000 m2

**01.05.0040 Treppenstufenprofil Edelstahl geriffelt 145cm**
Treppenstufenprofil Edelstahl geriffelt 145cm
Treppenstufenprofil aus Edelstahl V2A
geriffelte Oberfläche für Rutschsicherheit
Passen zu den Trittstufen
Menge: 4,000 St

**01.05.0050 Sockelleiste aus Feinsteinzeug - 60/7,5 cm**
Sockelleiste Sockelleiste aus Feinsteinzeug - 7,5 cm
als Sockelleiste,
Höhe 7,5cm
Länge passend zu den Stufen der Streppe
Menge: 15,000 m

**01.05.0060 Zulage Sockelleiste Stöße auf Gehrung**
Menge: 36,000 St

**01.05.0070 Randfuge in der Sockel-/Bodenbekleidung**
Randfuge in der Sockel-/Bodenbekleidung,
Fugenbreite bis 10 mm,
ausbilden und füllen,
mit Fugenfüllstoff nach DIN 18540,
mit fungizider Einstellung,
einschl. säubern der Fuge von Mörtelresten
und vorstreichen mit Primer,
Fugenunterfüllung und Fugenvorbehandlung
nach Angaben des Dichtstoffherstellers,
Farbton nach Wahl des AG.
Menge: 15,000 m

**01.05.0080 Randfuge Sockel-Wand, überstreichbar**
Randfuge Sockel-Wand, überstreichbar
Material: Akryl
sonst wie Pos.  01.05.0070  vor
Menge: 15,000 m

**01.05.0090 Zulage Kontraststreifen 5,0cm, sandweis**
Zulage Kontraststreifen 5,0cm, sandweis
jeweils erste und letze Stufe des Treppenlaufs Streifen 5,0cm
einlegen wie Pos.  01.05.0010  vor
jedocht Farbe sandweis
Menge: 12,000 m

#### 01.06 Treppe Bauteil 4

**01.06.0010 Tritt- und Setzstufe als Betonfertigteil, L-förmig, 140cm**
Tritt- und Setzstufe als Betonfertigteil, L-förmig, 140cm
Trittstufe: Dicke 5,0cm
Setzstufe: Dicke 4,0cm

Festigkeitsklasse C 30/37 DIN 1045-2,
Zuschlag aus gebrochenem Hartgestein,
Stufenlänge 140 cm,
Trittfläche,
Vorderseite und
2 Köpfe in Sichtbeton,

Pro Stufe = 1 Platte ohne Fugen
Verlegung im Dickbett gemäß DIN 18352 / 18157 bis 3,0cm

Kante gefast,
Setzstufenhöhe 18 cm,
Trittstufenbreite 29+4 cm,

Ausführung gemäß Zeichnung.

Leitprodukt:
VOIT Betontechnische
Spezialfabrik GmbH
Egerlandstr. 6-8
D-92224 Amberg
09621 784890
office@voit-beton.com

oder gleichwertig

'........................................'
angebotene Serie

'........................................'
angebotener Hersteller
Menge: 18,000 St

**01.06.0020 Podestplatte als Betonfertigteil**
Podestplatte als Betonfertigteil
Podestplatte: Dicke 5,0cm
Länge 140 cm,
Breite 26 cm,
sonst wie Pos.  01.06.0010  vor
Menge: 3,000 m2

**01.06.0030 Kontraststreifen aus Epoxydharz**
Kontraststreifen aus Epoxydharz
Streifen aus Epoxydharz zur Markierung der Auftrittstiefe und als Rutschschutz
für Treppenstufen mit Glimmeranteil
Untergrund trocken, besenrein, fettfrei herstellen
im Bereich des Kontrastreifens Untergrund vor Auftrag anrauen bzw. fräsen
Zweikomponenten-Kunstharz;
Komponente A, modifiziertes Epoxydharz .
Komponente, B, Härter.
Streifen über die gesamte Länge der Stufen
1 x Streifen an der Außenkante der Stufe.
Streifenbreite: 50 mm
Menge: 6,000 m

**01.06.0040 Randfuge in der Sockel-/Bodenbekleidung**
Randfuge in der Sockel-/Bodenbekleidung,
Fugenbreite bis 10 mm,
ausbilden und füllen,
mit Fugenfüllstoff nach DIN 18540,
mit fungizider Einstellung,
einschl. säubern der Fuge von Mörtelresten
und vorstreichen mit Primer,
Fugenunterfüllung und Fugenvorbehandlung
nach Angaben des Dichtstoffherstellers,
Farbton nach Wahl des AG.
Menge: 13,000 m

#### 01.07 Terrassen, Loggien

**01.07.0010 Bodenbeläge aus Feinsteinzeugfliesen - 60/60cm**
Bodenbeläge aus Feinsteinzeugplatte - 60/60cm Terrassenplatte Frostsicher
Bodenbelag aus trockengepressten Fliesen/Platten,
als kalibrierte Platte,
DIN EN 14411 Gruppe BIa,
unglasiert,
Rutschhemmungs-Bewertungsgruppe R 11/B
mit keramischer Oberflächenvergütung,
Nennmaß (cm) 60/60,
Oberfläche eben, farbstrukturiert,
hochwertiger, dauerhaft haltbarer, schmutzunempfindlicher, keramischer Oberflächenversieglung
Farbton hellgrau bis dunkelgrau "Betonoptik", nach Wahl AG
auf Boden,
aus Estrich mit Abdichtung,
Untergrund waagerecht,
im Dünnbett aus zementhaltigem Mörtel Typ C DIN EN 12004-1,
verlegen im Fugenschnitt, (Wand-Sockel)
mit durchlaufenden Fugen zwischen Wandbekleidung und Bodenbelag,
inkl. verfugen durch Einschlämmen mit farbigem Fugenmörtel passend zu Fliesen/Platten,
zementhaltig (CG) DIN EN 13888,
Mörtelklasse 2 W A (verbesserter zementhaltiger Fugenmörtel mit hoher Abriebbeständigkeit und verringerter Wasseraufnahme),
Fugenbreite 1 mm, die Fugenkammern sind sorgfältig auszukratzen.

Ausführung gemäß Fliesenspiegel Architekt.
Im EP einzukalkulieren sind Schnittfliesen an Wandanschlüssen, Einbauten und Belagsabschlüssen, aufgrund Fliesenspiegel, inkl. Mehraufwand schneidearbeiten.

Leitprodukt
Agrob Buchtal Area Pro, Basalt
Farbe: kiesel
Optik: Industrial, Stein
Glasur: unglasiert
Oberflächenstruktur: eben
Oberflächenglanzgrad: matt
Design: Richtungslose, homogene, körnige Kalksteinoptik, eben.

oder gleichwertig

'........................................'
angebotene Serie

'........................................'
angebotener Hersteller
Menge: 120,000 m2

**01.07.0020 Fliesenbelag im Aussenbereich verlegen, komb. Verfahren, Zulage**
Boden- und Sockelfliesen im kombinierten Verfahren, Zulage
Zulage zu Pos.  01.07.0010  vor
mit hydraulisch erhärtendem, flexiblem Dünnbettmörtel
C2 TE S1 gemäß DIN EN 12004 fachgerecht verlegen.

Fliesenfabrikat, Fliesentyp, Fliesenformat, Fliesenfarbe
siehe Pos.  vor

Gewähltes Leit-Produkt:
Remmers FL fix oder gleichwertig

Produkteigenschaften:
Hohe Haftzugfestigkeit (C 2)
Flexibel (S 1)
Hohe Abrutschsicherheit (T) und Haftfestigkeit
Verlängerte klebeoffene Zeit
Sehr emissionsarm (GEV-EMICODE EC 1)

Produktkenndaten:
Wasseranspruch Ca. 6,5 l / 25 kg
Begehbarkeit / Verfugung Nach ca. 12 Stunden
Klebebettdicke Bis max. 10 mm
Klebeoffene Zeit Ca. 30 Minuten (temperaturabhängig)

Verbrauch:
Remmers FL fix <2817>
Ca. 1,1 kg/m²/mm Auftragsdicke,
 6 mm Kamzahnung: ca. 2,3 kg/m²
 8 mm Kamzahnung: ca. 3,0 kg/m²
10 mm Kammzahnung: ca. 3,8 kg/m²

oder gleichwertig

'........................................'
angebotene Serie

'........................................'
angebotener Hersteller
Menge: 120,000 m2

**01.07.0030 Fliesenbelag ausfugen**
Fliesenflächen mit hydraulisch erhärtendem,
kunststoffvergütetem Fugenmörtel, geprüft nach
CG2 WA gemäß DIN EN 13888 ausfugen.

Zulage zu Pos.  01.07.0020  vor

Fugenbreite: passend zu den Fliesen
Fugenfarbe: grau nach Wahl AG

Gewähltes Produkt:
Remmers FL grout flex oder gleichwertig

Produkteigenschaften:
Hohe Abriebbeständigkeit
Verringerte Wasseraufnahme
Flexibler Fugenmörtel nach DIN EN 13888
Wasser- und frostbeständig
Gute Flankenhaftung
Hydraulisch erhärtend

Produktkenndaten:
Wasseranspruch 1,0 l / 5 kg
Begehbar Nach ca. 24 Stunden
Fugenbreiten von 4 - 20 mm
Für beheizbare Belagskonstruktionen geeignet

Verbrauch:
Remmers FL grout flex <2891>
Verbrauch abhängig von Fliesenformat, Fugenbreite und
Fugentiefe.
z.B.Fugenbreite 6 mm, Fugentiefe 8 mm:
Fliesenformat 30 x 30cm ca. 0,48 kg
Fliesenformat 60 x 30cm ca. 0,35 kg

oder gleichwertig

'........................................'
angebotene Serie

'........................................'
angebotener Hersteller
Menge: 120,000 m2

**01.07.0040 Elastische Anschluss-und Bewegungsfugen herstellen**
Rand-, Anschluss- und Bewegungsfugen mit elastischem,
alkoxyvernetzenden Silicondichtstoff herstellen.

Gewähltes Produkt:
Remmers Multi Sil oder gleichwertig

Fugenfarbe: grau nach Wahl AG

Produkteigenschaften:
Abriebfest und schlierenfrei
Anstrichverträglich nach DIN 52452, Teil 4
Mit Filmkonservierer gegen mikrobielle Schädigung
Extrem haftstark
Benötigt auf vielen Untergründen keine Haftgrundierung

Produktkenndaten:
Reißdehnung (DIN EN ISO 8339) > 200 %
Dehnspannungswert 100 % (DIN EN ISO 8339) 0,28 N/mm²
Rückstellvermögen (DIN EN ISO 7389) > 80 %
Volumenverlust (DIN EN ISO 10563) Ca. -4 %
Zulässige Gesamtverformung (DIN EN 15651-1) 25 %

Verbrauch:
Remmers Multi Sil <7380>
Ca. 100 ml/lfdm bei 1 cm² Fugenquerschnitt

oder gleichwertig

'........................................'
angebotene Serie

'........................................'
angebotener Hersteller
Menge: 79,000 m

**01.07.0050 Anarbeiten Bodenentwässerung**
Anarbeiten Bodenentwässerung
Anarbeiten des vorbeschriebenen Bodenbelages
an Bodenentwässerungen/-einläufe,
Abmessung bis ca. 200 x 200 mm.
Einschließlich erforderlicher Gehrungsschnitte.
Menge: 14,000 St

**01.07.0060 Anarbeiten an Rohrleitungen bis 125 mm**
Anarbeiten an Rohrleitungen bis 125 mm
Anarbeiten der vorbeschriebenen Wandbekleidung
an Rohrleitungen und andere Durchdringungen
durch exaktes Bohren der Fliesen, rund,
Durchmesser bis ca. 125 mm,
einschl. dauerelastischem Verfugen der Anschlussfuge.
Menge: 25,000 St

**01.07.0070 Sockelleiste aus Feinsteinzeug - 30/7,5 cm**
Sockelleiste aus Sockelleiste aus Feinsteinzeug - 30/7,5 cm
als Sockelleiste,
Höhe 7,5cm
Länge 30,0cm
sonst wie Pos.  01.07.0010  vor
Menge: 79,000 m

**01.07.0080 Zulage Sockelleiste in Leibungen**
Zulage Sockelleiste in Leibungen
Tiefe bid 25,0cm
Zulage zu Pos.  01.07.0070  vor
Menge: 32,000 St

USt %: 19,00
